# Brandschutzsanierung
Angebotsaufforderung (GAEB 90, DA83)
Währung: EUR
Auftraggeber: N.A.

## Zusätzlicher Text
1. Umbau und Erweiterung Anne-Frank-Realschule  Plus / Ludwigshafen

0.1  Angaben zur Baustelle und zur Ausführung

0.1.1 Lage der Baustelle,
  Umgebungsbedingungen,
Zufahrtsmöglichkeiten und Beschaffenheit der Zufahrt sowie etwaige
Einschränkungen bei ihrer Benutzung

Die bestehende Realschule Plus, Bruchwiesenstraße 310  in 67059
Ludwigshafen, Flurstück 2417/6 und 1173/5 erhält umfangreiche Umbau- und
Sanierungsmaßnahmen von Fachklassen und den Sanitären Einrichtungen,
eine brandschutztechnische Sanierung,sowie nutzungsrelevante baulich -
technische Sicherungsmaßnahmen;

Die Baustelleneinrichtung für den 3. BA Rundbau und der  Südseite
Mitteltrakt erfolgt auf dem südlichen Außenbereich.
Die Zufahrt zur Baustelle erfolgt über die Bruchwiesenstraße als
zweispurige Einbaustraße,
danach über den Lehrerparkplatz. weiter über einen breiteren Fahrradweg
zum Baustellenbereich.

Dieser ist mit
einemBauzaun abgesichert.
Es ist darauf zu achten, dass die Baustelle beim Ankommen und Verlassen
immer zu schließen ist !

Park- und Wendemöglichkeit sind nur im abgesperrten Baustellenbereich
erlaubt.

Der Fahrradweg kann tagsüber
für Transportzwecke abgesperrt
werden.
Dieser Bereich ist ansonsten immer freizuhalten !
Die Fahrradstraße  ist entsprechend frei und sauber zu halten und vor
Beschädigungen zu schützen.

Lagerfläche ist auf dem
Rasenbereich um den Rundbau
vorhanden. Containerstellung
ist mit Abstand zu den Bäumen
möglich.
Bäume und deren Wurzelbereich  sind vor Beschädigung mit geeigneten
Maßnahmen zu schützen.

Eine Gerüst ist aufgrund der
zuvor erfolgten Fenster-und
Jalousiearbeiten sowie den
Dachsanierungsarbeiten an dem
eingeschossigen Rundbaus und
der Südseite des Mitteltraktes
vorhanden.

Der eingeschossige Rundbau besteht aus 2 Baukörpern, die durch einen
einseitig abgegrenzten, überdachten Außenflur
getrennt sind.
Der südliche Teil grenzt an den Baustellenbereich mit der Zufahrt und
der  Zugang zum nördlichben Baukörper erfolgt
nur durch ein zweiflügliges Tor,
2 / 2 m
das nur  mit Kleinmaschienen zu befahren ist.

Über dieses Tor gelangt man über einen begrünten Innenhof zur Südseite des Mitteltraktes, 2-geschossig. Siehe auch beigefügte
Planunterlagen und
Übersichtspläne.
Trageweg ist ca. 40 m.

Oder über den Innenhof zwischen Neubau und Mitteltrakt bis zur.
Treppenanlage .
Der Trageweg ab dort  führt hier durch die  ca. 10 m Breite Pausenhalle
in den begrünten Innenhof.
(Glas-Türanlage mit Gehflügel+
1-flügliche Glastüren (1m) in den
begrünten Innenhof.

Achtung! Die Durchfahrtshöhe zum Innenhof unterhalb des Bestandsgebäudes
beschränken sich auf eine Durchfahrtshöhe max. 3,07 m. Dies ist
insbesondere bei der Baustelleneinrichtung und Zufahrt zum Mitteltrakt.
Entsprechende Transportmittel sind bei der Kalkulation der
Baustelleneinrichtung und von Geräten zu berücksichtigen.

Siehe  Baustelleneinrichtungsplan 3. BA.

0.1.2 Art und Lage der baulichen
 Anlagen, z. B. auch
Anzahl und Höhe der Geschosse

Der Gebäudekomplex im Bestand wurde in Systembauweise (Beton-Stützen-
Riegel-Konstruktion) im Jahre 1968 errichtet.
Die Schule weist eine Bestands BGF von ca. 8413 m² und eine NRF von ca.
7.368 m² auf.
Die Ausmaße der gesamten Gebäudekomplexe sind ca. 67 x 116 m. Die
höchsten viergeschossigen Gebäuderiegel Nordflügel sind ca.17 m hoch.
Die Oberkante FFB des obersten Geschosses mit Aufenthaltsräumen liegt
bei 11,55 m und unterliegt somit der Gebäudeklasse 4.

Die Anne-Frank-Realschule Plus besteht aus mehreren Gebäudekomplexen:

Zwei viergeschossige Nordflügel Ost 1 und West 1
bestehend aus jeweils drei Obergeschossen mit Klassenzimmern.
Auf den zwei Flachdächern befinden sich jeweils aufgesetzte
Technikbereiche (DG), im EG befinden sich jeweils die zu sanierenden
Sanitärtrakte und darunterliegend jeweils ein Kellergeschoss.
Richtung Süden schließen zwei zweigeschossige Südflügel Ost 2 und West 2
mit Fachklassenräumen an.
Am Flurende des Flügel Ost 2 bindet ein eingeschossiger  Hoffmannsbau
an.

Der eingeschossige Rundbau
verbindet die beiden 2-geschossigen Südflügel Ost 2 und West 2 am
südlichsten Ende.

Der zweigeschossige Querriegel (Mitteltrakt) verbindet die Nordflügel
Ost 1 + West 1 und Südflügel Ost 2 +
West 2.
Im EG verteilt das Eingangsfoyer die Schülerströme aus den beiden
Haupteingängen Ost und West über die Haupttreppenhäuser und den neu zu
errichtenden Aufzug in die jeweiligen Klassen- und Fachräume.
Vom Mitteltrakt führt ein dritter mittig liegender Eingang/
Ausgang  Richtung Innenhof. Zwei weitere brandschutztechnisch getrennte
Nebentreppenhäuser befinden sich in den Nordflügeln
Ost 1 und West 1.

Der eingeschossige Rundbau
erhält neue Fachklassen und
wird energetisch saniert.
Dach, Fenster und Fassade.

Baukonstruktion im Bestand:

Wände
Die Innenwände bestehen zum Großteil aus verputzen Mauerwerkswänden.
Im Bereich der Treppenhäuser, Nebenräume und Kellerräume bestehen diese
teilweise auch aus verputztem Mauerwerk oder Stahlbeton. Der
Sanitärbereich ist gefliest, der dazugehörige Flurbereich sowie das
Treppenhaus EG mit Sichtmauerwerk verblendet.

Decken
Die Geschossdecken bestehen aus Stahlbetonrippen-Decken mit verlorener
Schalung.
Darunter wurden in den Klassenräumen, technischen Bereichen und Lagern
teilweise Sichtdecken als GK-Decken, sowie in den Verwaltungsräumen
großteils Einschubdecken aus rechteckigen Mineralfaserplatten in
unterschiedlichen Abmessungen abgehängt.
In den Fluren sind abgehängte Decken aus Minralfaserplatten und auch
Holzpaneeldecken vorhanden.

Böden
Die Böden sind in den Klassenräumen mit Linoleum belegt.
Im Treppenhaus und im Foyer-Bereich sind Steinplatten verlegt.
Die Flure sind teilweise gefliest und teilweise mit Linoleum belegt.

Bauliche Maßnahmen  Lehrerbox Mitteltrakt + Rundbau:

Im Zuge der Umbaumaßnahme wurde eine Erweiterung des Lehrerzimmers im
1.OG des Mitteltrakts mit Überhang auf Rundstützen in Richtung des
nördlich gelegenen Innenhofs ausgeführt

Die Lehrerbox ist als  Stahlbetonbau mit einem Stb.-Flachdach, extensiv
begrünt, geplant.
Der Gebäudeüberhang, auf Stützen abgetragen.
Die neue Fassade, wie auch die geänderte Bestands-Fassade hofseitig,
erhalten eine Vorhangfassade aus Alu-Paneelen.
Das Flachdach erhält ein Gründach

Die Südfassade des Mittetraktes
erhält neue Jalousieanlagen und ein WDVS.

0.1.3 Verkehrsverhältnisse auf der Baustelle,
insbesondere Verkehrsbeschränkungen

Die Baustelleneinrichtung im Außenbereich ist durch einen Bauzaun
abgegrenzt. Alle Fluchtwege bleiben frei.
Die öffentlichen Verkehrsflächen im Bereich der Zufahrt zur Baustelle
und die Flächen im Hofbereich sind bei Verschmutzungen durch den
Baustellenbetrieb umgehend zu reinigen. Notwendige Verkehrsbeschilderung
im öffentlichen wie auch im Schulgelände wird seitens des
Rohbauunternehmers aufgestellt.

Nach Ermessen des AN kann die Materialanlieferung mittels Schrägaufzug /
Lastenaufzug über den Außenbereich erfolgen; die hierfür anfallenden
Kosten sind in die Einheitspreise einzukalkulieren ! .

0.1.4 Lage, Art, Anschlusswert und Bedingungen für das
Überlassen von Anschlüssen für Wasser, Energie und Abwasser

Die Anschlüsse für Abwasser, Wasser und Strom sind bauseits vorhanden.
Die Gebühren werden lt. Abzug Stadt LU Vorbemerkung erhoben.

0.1.5 Lage und Ausmaß der, dem Auftragnehmer für die Ausführung seiner
Leistungen zur Benutzung oder Mitbenutzung, überlassenen Flächen und
Räume

Siehe Baustelleneinrichtungsplan
Für die Aufstellung von Material - , Bauleitungs - und Personalcontainer
muss die Bauleitung zustimmen . Die zur Verfügung stehende Flächen und
Anschlüsse sind dem Baustelleneinrichtungsplan zu entnehmen . Weitere
Flächen stehen nicht zur Verfügung

Lagermöglichkeiten im Baufeld sind mit dem AG abzustimmen ;

Ab Beginn Ausbau stehen im Gebäude keine Räume zur Lagerung zur
Verfügung.
Mit Beginn der Fassadenarbeiten  muss vom Auftragnehmer ein Bau-WC
bereitgestellt werden!

0.1.6 Art und Umfang des Schutzes von Bäumen, Pflanzenbeständen,
Vegetationsflächen, Verkehrsflächen, Bauteilen, Bauwerken, Grenzsteinen
und dergleichen im Bereich der Baustelle

Bäume, Pflanzenbestände, Vegetationsflächen sind zu schützen. Gleiches
gilt für Verkehrsflächen und nicht von der Sanierung betroffenen
Bauteilen.
Die Vorgaben der Stadt LU /Grünconsult ( Anleitung zur ökologischen
Bauleitung ) sind zu beachten !

0.1.7 Bekannte oder vermutete Hindernisse im Bereich der Baustelle, z.B.
Leitungen, Kabel, Dräne, Kanäle, Bauwerksreste und soweit bekannt
Eigentümer

Betroffene Flächen im Bestand sind nicht eben und frei zugänglich.
Hindernisse in Form von Rohren bzw. Absätzen sind bei der Kalkulation zu
berücksichtigen.
Die im Bestand befindliche BMZ- und Telefonanlage und
Elektrohauptverteiler, Fernwärmestationen sind zu berücksichtigen und
gegen evtl. durch die Maßnahme anfallende Verunreinigungen zu schützen.

0.1.8 Art und Umfang von Schadstoffbelastungen, z.B. des Bodens, der
Gewässer, der Luft, der Stoffe und Bauteile, vorliegende Fachgutachten
oder dergleichen

Schadstoffbelastungen von Stoffen und Bauteilen sind dem
Abfalltechnischen Bericht und dem Arbeits- und Sicherheitsplan zu
entnehmen.

0.1.9 Arbeiten anderer
 Unternehmen auf der Baustelle

Es werden Arbeiten unterschiedlicher Gewerke parallel ausgeführt.
Unterweisung des SIGEKO und Sigeko - Plan sind zu berücksichtigen.

0.2 Angaben zur Ausführung

0.2.1 Besondere Erschwernisse während der Ausführung, z. B. Arbeiten in
Räumen, in denen der Betrieb weiterläuft, Arbeiten im Bereich von
Verkehrswegen oder bei außergewöhnlichen äußeren Einflüssen

Die Lärm- und Staubbelästigung ist auf ein erforderliches Maß begrenzt
zu halten, da während der jeweiligen Bauabschnitte der Unterricht in
allen Geschossen weiterläuft.
Außerdem ist mit Schülerverkehr  zu rechnen.
Auf die betrieblichen Abläufe der Schule ist unbedingt Rücksicht zu
nehmen.

Bei Arbeiten im Bereich von Verkehrswegen, und beim Aufzugseinbau im
Haupttreppenhaus 4 West, sind besondere Sicherheitsvorkehrungen zu
treffen.

0.2.2 Besondere Anforderungen für Arbeiten in kontaminierten Bereichen,
gegebenfalls besondere Anforderungen für Schutz- und
Sicherheitsmaßnahmen

Besondere Anforderungen für das Arbeiten in kontaminierten Bereichen und
besondere Anforderungen für Schutz- und Sicherheitsmaßnahmen sind dem
Abfalltechnischen Bericht und dem Arbeits- und Sicherheitsplan zu
entnehmen.

0.2.3 Besonderheiten der Regelung und Sicherung des Verkehrs,
gegebenenfalls auch, inwieweit der Auftraggeber die Durchführung der
erforderlichen Maßnahmen übernimmt

Die StVO ist einzuhalten. Die Absicherung zum öffentlichen
Straßenverkehr ist mit dem Amt für öffentliche Ordnung abzuklären.
Erforderliche Genehmigungen für ggf. erforderliche Absperrungen o.ä.
sind vom AN einzuholen.

0.2.4 Mitbenutzung fremder Gerüste, Hebezeuge, Aufzüge, Aufenthalts- und
Lagerräume, Einrichtungen und dergleichen duch den Auftragnehmer

Das bestehende Gerüst wird
für die Arbeiten vorgehalten und ist nach Durchführung der Arbeiten
zu reinigen.

0.2.5 Art und Umfang der vom Auftraggeber verlangten Eignungs- und
Gütenachweise

Eignungs- und Gütenachweise sind grundsätzlich dem AG vorzulegen.

VOB Teil C ist Vertragsbestandteil
Dem AN werden nach Auftragserteilung unentgeltlich zur Verfügung
gestellt:
Ausführungspläne der Baumaßnahme.

Abrechnung nach bestimmten Zeichnungenoder Tabellen
Die Abrechnung hat ausschliesslich anhand von Aufmaßplänen zu erfolgen .
Das Aufmaß ist in Papier und digital ( GAEB DA11 ) zu übergeben .
Handaufmaße sind nicht zugelassen, Aufmaße sind in Positionsreihenfolge
und positionsweise kumulativ zu fassen . Zu jedem Einzelaufmaß ist ein
Aufmaßdeckblatt zu erstellen, auf dem
- Positionsmenge gesamt SOLL
- positionsmenge gesamt IST
- Positionsmengenzuwachs
zum jeweiligen Aufmaß ablesbar gelistet ist .

Die Rechnungslegung durch den AN kann nur auf Basis vorher vom AG bzw.
dessen Erfüllungsgehilfen geprüfter und ggf. korrigierter und
freigegebener Aufmaße erfolgen . Das zeitgleiche Einreichen von nicht
freigegeben  Aufmaßen und zugehörigen Rechnungen führt zur Zurückweisung
solcher Rechnungen !!

LEISTUNGSUMFANG
Alle in den Positionen beschriebenen Leistungen verstehen sich
grundsätzlich,
wenn nicht anders beschrieben, jeweils inklusive :
- Lieferung, Montage / Einbau, einschl. aller erforderlichen
Befestigungs - und Hilfsmittel
oder
- Demontage / Rückbau und Entsorgung .

Anfallende Planungsleistungen aufgrund einer anderen als der
ausgeschriebenen / vorgeschlagenen Ausführungsart, sind Sache des
Auftragnehmers und gehen zu dessen Lasten, einschl. aller dadurch ggf.
anfallenden weiteren Kosten, wie zusätzliche Prüfgebühren usw. !

Dem Bieter wird empfohlen, sich vor Angebotsabgabe nach Möglichkeit
über die örtlichen Gegebenheiten zu informieren .

Koordinierungspflicht
Der AN ist verpflichtet seine Leistungen mit den Vor - und Folgegewerken
zu koordinieren . U.a. ist hierzu die Teilnahme an den wöchentlich
stattfindenden Baubesprechungen durch den Bauleiter oder eine
entsprechend autorisierte weisungsbefugte Vertretung vorgeschrieben .
Die Nichtteilnahme an den Baubesprechungen stellt einen Mangel im Sinne
des §4 Abs. 7 VOB / B dar !

## Leistungsverzeichnis
Datum: 30.03.26

### Titel 01 Baustelleneinrichtung

**01.0001 Baustelleneinrichtung Mitteltrakt und Rundbau**
Geräte, Werkzeuge und sonstige Betriebsmittel, die zur
vertragsgemäßen Ausführung der Bauleistungen
erforderlich sind, auf die Baustelle bringen,
bereitstellen und - soweit der Geräteeinsatz nicht
gesondert vergütet wird - betriebsfertig aufstellen,
einschließlich aller dafür notwendigen Arbeiten.

Ebenfalls enthalten:
Auf- und Abbau und Vorhaltung von Bau-WC  Lagerschuppen
oder vergleichbaren Einrichtungen, soweit erforderlich.
an- und abtransportieren.
Kosten für Vorhalten, Unterhalten und Betreiben der
Geräte, Anlagen und Einrichtungen werden nicht
pauschal, sondern über die Einheitspreise der
entsprechenden Teilleistungen abgerechnet.

Zusätzliche Leistungen:
Räumen der Baustelle von allen Geräten, Anlagen und
Einrichtungen nach Abschluss der Arbeiten
Herrichten benutzter Flächen und Wege in ursprünglichem
Zustand
Beseitigung von Verunreinigungen

Einbauort:
Südfassade des Mitteltrakts vom Erdgeschoss bis zur
Attika des 1. Obergeschosses
Fassadenflächen des Rundbaus vom Sockelbereich im
Erdgeschoss (ca. 30 cm über Geländeoberkante) bis zur
Attika des Erdgeschosses

Abrechnung: Pauschal
Menge: 1,000 psch

### Titel 02 WDVS_Mitteltrakt Südfassade

#### Bereich 02.01 Untergrundprüfung + Vorarbeiten

**02.01.0001 Untergrund prüfen**
Prüfen des vorhandenen Untergrundes der
Fassadenflächen, Decken und Wände, innen und außen auf
Tragfähigkeit, Ebenheit, Trockenheit sowie Staub- und
Fettfreiheit.

Kontrolle der Haftzugfestigkeit gemäß den Anforderungen
für Wärmedämmverbundsysteme (mind. 0,08 N/mm²).

Prüfung vorhandener Beschichtungen auf Verträglichkeit
mit dem vorgesehenen WDVS-Kleber.

Der Klebemörtel darf zum Ausgleich von Unebenheiten bis
max. 10 mm/m bei nur geklebten und bis max. 20 mm bei
geklebten und zusätzlich gedübelten Wärmedämm-
Verbundsystemen eingesetzt werden.

Hinweis:
Der Untergrund ist auf Verwendbarkeit sowie nach den
Kriterien der allgemein bauaufsichtlichen Zulassungen
zu prüfen. Darüber hinaus ist die DIN 18345 zu
berücksichtigen

ca. 140 m² Außenwände inkl.Sockel und Stützen

Die Arbeiten umfassen die Südfassadenfläche des
Mitteltrakts vom Erdgeschoss bis zur Attika des 1.
Obergeschosses.
Menge: 140,000 m2

**02.01.0002 Verunreinigungen entfernen**
Trockenes Entfernen von sichtbaren Verunreinigungen auf
dem Untergrund, wie Anstrichreste, Mörtelreste,
Mörtelgrate, Öl, Ausblühungen, Staub, Schmutz etc.
Menge: 140,000 m2

**02.01.0003 Reinigung mit Hochdruck**
Reinigen des Untergrundes mit einem Hochdruckreiniger
zur Entfernung von Staub, Schmutz und losen
Bestandteilen.
Schmutzwasser fachgerecht auffangen und gemäß den
geltenden Vorschriften entsorgen.
Menge: 140,000 m2

**02.01.0004 Ausgleich von Fehlstellen und Unebenheiten Bestandsputz**
Lose, hohl klingende oder nicht tragfähige Putzbereiche
im Fassadenbereich fachgerecht entfernen.

Die Kanten der ausgebrochenen Stellen bei Bedarf leicht
abschrägen, um eine ausreichende Haftung des
nachfolgenden Materials sicherzustellen.

Freigelegte und gereinigte Untergrundflächen mit einer
geeigneten Haftgrundierung behandeln.

Die Grundierung sollte speziell für die Verwendung
unter dem WDVS geeignet sein.

Fehlstellen und Unebenheiten anschließend mit einem
geeigneten Ausgleichsputz bzw. Reparaturmörtel,
kompatibel mit dem vorgesehenen WDVS-System,
fachgerecht schließen und egalisieren.

Abrechnung: m² der bearbeiteten Fläche
Menge: 15,000 m2

**02.01.0005 Demontage und Entsorgung Alu-Fensterbänke**
Demontage vorhandener Aluminium-Fensterbänke
einschließlich Befestigungsmaterial.

Fachgerechte Entsorgung der ausgebauten Bauteile.

1. OG Fenster x 24 Stk.
Abmessung: 1,25 m
Menge: 24,000 St

**02.01.0006 Demontage und Entsorgung Alu-Rollladenschienen beidseitig**
Demontage vorhandener Aluminium-
Rollladenführungsschienen beidseitig der
Fensteröffnungen.
Einschließlich Befestigungsmittel sowie fachgerechter
Entsorgung.

1. OG Fenster x 24 Stk.
Abmessung: 1,775 m
Menge: 48,000 St

**02.01.0007 Schutz der Türen und Verglasungen**
Liefern und Anbringen von Schutzabdeckungen aus
Kunststoff-Folie (ca. 0,2 mm) zum Schutz von Türen,
Fenstern und Verglasungen während der WDVS-Arbeiten.
Einschließlich späterer Entfernung und Entsorgung.

Abrechnung: m²
Menge: 200,000 m2

#### Bereich 02.02 WDVS / Feinputz / Anstrich / Laibungen

*Hinweis*
Wärmedämm-Verbundsystem liefern und fachgerecht
anbringen.

Die Ausführung erfolgt als Wärmedämmverbundsystem
(WDVS) gemäß den anerkannten Regeln der Technik sowie
nach den Vorgaben der Vergabe- und Vertragsordnung für
Bauleistungen und den jeweiligen Herstellerrichtlinien
des Systems.

Bauaufsichtliche Zulassung Z-33.43-61 für geklebte und
gedübelte Systeme (sowie Z-33.40-92).

Nichtbrennbar A2-s1, d0 nach DIN EN 13501

Es sind ausschließlich Systemkomponenten entsprechend
der bauaufsichtlichen Zulassung erlaubt.

**02.02.0001 Steinwolle-Dämmplatten WLG 035, d = 220 mm, für WDVS**
*** Bezugsbeschreibung
Steinwolleplatte beidseitig vorbeschichtet, mit
Klebemörtel liefern und verkleben.

Wärmedämmplatten aus Steinwolle nach EN 13162,
Anwendungstyp WAP-zg nach DIN 4108-10, beiseitig
vorbeschichtet für rationelle Verarbeitung.

Technische Eigenschaften:
Faserrichtung parallel zur Plattenoberfläche
Abreißfestigkeit: = 3,5 kN/m²
Bemessungswert der Wärmeleitfähigkeit: 0,035 W/(m·K)
Baustoffklasse A1 - nicht brennbar nach DIN 4102
Euroklasse A1 nach DIN EN 13501-1
Die Dämmplatten sind gemäß den Richtlinien des
Fachverbandes Wärmedämm-Verbundsysteme sowie der Sto AG
entsprechend
mit einem mineralischen Klebemörtel auf Kalk-
Zementbasis, vergütet kleben.

Hinweis: Mindestverklebefläche = 50 % bei
Dämmstoffdicken > 200 mm
Zusätzliche mechanische Befestigung (Verdübelung)
erfolgt gemäß separater Position.

Dämmstoffdicke: 220 mm
Untergrund: Mauerwerkswände (MW)

Erzeugnis:
Klebemörtel: StoLevell Uni oder gleichwertig
Dämmplatte: Sto-Steinwolleplatte Xtra 2/B (120 × 40 cm)
oder gleichwertig

gem. EnEV und Werkplanung

Einbauort:
Südfassadenflächen des Mitteltrakts vom Erdgeschoss bis
zur Attika des 1. Obergeschosses, gemäß Werkplanung und
energetischen Anforderungen.

Angebotenes Erzeugnis:

  FORMTEXT  .......................................
(vom Bieter einzutragen)
Menge: 140,000 m2

**02.02.0002 Steinwolle-Dämmplatten WLG 035, d = 40 mm, für WDVS**
*** wie Position 02.02.0001
Dämmstoffdicke: 40 mm

Erzeugnis:
Klebemörtel: StoLevell Uni oder gleichwertig
Dämmplatte: Sto-Steinwolleplatte Xtra 2/B (120 × 40 cm)
oder gleichwertig

Einbauort:
seitliche Stützenflächen rechts, links und oberhalb der
Fenster im Mitteltrakt Erdgeschoss und 1. Obergeschoss

Angebotenes Erzeugnis:

  FORMTEXT  .......................................
(vom Bieter einzutragen)
Menge: 35,000 m2

**02.02.0003 Zulage Dämmung für Untergrundausgleich**
Zulage zur WDVS-Dämmung für den Ausgleich von
Unebenheiten im Untergrund durch Verwendung
unterschiedlicher Dämmstoffstärken und insbesondere
im Bereich der vorhandenen hinterdämmten
Brüstungskassetten aus Eternit.
Größe ca. 70/90 cm. ca. 4 cm hervorstehend.
a 24 Stück im 1.OG
Der Mehraufwand entsteht durch
 entsprechend zuzuschneiden und so anzupassen der
Dämmplantten.
Weitere Anpassung entsprechend den Unebenheiten des
Putzes, dass eine planebene Fassadenoberfläche für den
nachfolgenden WDVS-Aufbau hergestellt wird.

Einbauort:
Im Bereich der vorhandenen Brüstungskassetten aus
Eternit.
Menge: 15,000 m2

**02.02.0004 Mehr-/Minderstärken 10mm ,Steinwollplatten**
Mehr-/Minderstärken für v. g. Mineralwolldämmungen Pos.
02.02.1 in horizontaler oder vertikaler Lage.

Abrechnung je 10 mm Höhe.

Einbauort:
Im Bereich der Brüstungskassetten aus Eternit
Menge: 15,000 m2

**02.02.0005 Leibungsdämmung Systemaufbau gem.Vorpositionen**
Liefern und montieren einer Leibungsdämmung
entsprechend dem Systemaufbau der Vorpositionen (220 mm
WDVS oder Zusatzdämmung).
Anpassung an die Fensterlaibungen, fachgerechter
Zuschnitt und Einbau.
Armierungsschicht mit Glasfasergewebe an
Leibungsflächen aufbringen.
Oberputz systemgerecht auftragen, Anschlüsse an
Wandflächen sauber ausführen.
Ausführung als besondere Leistung gemäß VOB/C.
Abrechnung: nach m² Leibungsfläche

Ausführung:
Gemäß Herstellerrichtlinien des WDVS-Systems und
anerkannten Regeln der Technik.

Alle Arbeiten VOB-konform ausführen.

Einbauort:
Außenbereich der Fensterleibungen
Leibungstiefe: bis zum 200 mm

Dämmstoffdicke: 40 mm

Erzeugnis:
Klebemörtel: StoLevell Uni oder gleichwertig
Dämmplatte: Sto-Steinwolleplatte Xtra 2/B oder
gleichwertig

Einbauort:
Fenster Mitteltrakt EG und 1. OG

Angebotenes Erzeugnis:

  FORMTEXT  .......................................
(vom Bieter einzutragen)
Menge: 240,000 m

**02.02.0006 Putzträgerplatte im Bereich Raffstorekästen**
Putzträgerplatte im Bereich Raffstorekästen liefern und
montieren als Zulage zur Ausführung der Dämmplatten im
Wärmedämmverbundsystem (WDVS).

Liefern und montieren einer WDVS-geeigneten
Putzträgerplatte im Bereich der vorhandenen Jalousien-,
Rollladen- bzw. Raffstorekästen zur Ausbildung der
Raffstore-Pakethöhe.

Leistungsumfang:

Zuschneiden und passgenaues Anbringen der
Putzträgerplatte

planebene und press gestoßene Montage im Klebeverfahren
gemäß Herstellervorschriften des WDVS-Systems

Ausbildung einer ebenen Fläche zur Aufnahme der
nachfolgenden Armierungs- und Putzschichten

Herstellung der seitlichen Schließungen rechts und
links

Anschluss an angrenzende Dämmplatten des WDVS

Abmessungen:

Raffstore-Pakethöhe: 300 mm

Seitliche Schließungen: rechts, links und oberhalb je
300 mm insgesamt Plattenhöhe 600 mm

Einbauort:
Fensteröffnungen der Südfassade des Mitteltrakts im
Bereich der Raffstorekästen.

Abrechnung lfm:
12 Fenster EG: 2,75 m
24 Fenster 1. OG: 1,25 m
Menge: 75,000 m

**02.02.0007 Zulage Hinterfütterung der Jalousiekästen mit 40 mm Steinwolle**
Zulage Hinterfütterung der Jalousiekästen mit 40 mm
Steinwolle

Liefern, zuschneiden und fachgerechtes Einbauen von
Steinwolledämmplatten, Dicke 40 mm, zur Hinterfüllung
bzw. zum Ausgleich im Bereich der Jalousie- bzw.
Raffstorekästen.

Einbauort:
Bereich der Jalousie- bzw. Raffstorekästen der
Südfassade.

Abrechnung: lfm
Menge: 75,000 m

**02.02.0008 Dübelbefestigung der Steinwollplatte**
Befestigung der Steinwollplatte mit
Hochkorrosionsgeschützten Tellerdübeln,
Tellerdurchmesser 60 mm.
Zur Wärmebrückenminimierung wird ein
Dämmstoffstift in den Dübelschaft eingesteckt.
Einschraubtiefe sowie Randabstände
gemäß DIN 1052 bzw.Verarbeitungsrichtlinie
des Herstellers.
Einschraubtiefe in den massivenHolzuntergrund: mind. 25
mm.
Dübeltyp, -länge gemäß Dämmstoffdicke.

Dübellänge gemäß Wandbaustoff, Untergrund
und Dämmstoffdicke. Anzahl der Dübel/m²
nach der Dübel-/ Systemlastklasse, gemäß dem Vorschlag
des Fachverbandes WDVS. Verdübelungsbild entsprechend
den Verarbeitungsrichtlinien.

Verankerungstiefe mind. 25 mm
Dübellänge: ca. 250 mm
Verbrauch: 8 Dübel/m²
(WZ 1 und 2 Binnenland)

Nachweis Verdübelung nach DIN 1055-4
Ermittlung der statisch erforderlichen
Dübelmenge in Abhängigkeit des
Untergrundes und des aufzubringenden
Wärmedämm-Verbundsystemes
gemäß DIN EN 1991-1

Erzeugnis: Sto-Schraubdübel H60

Angebotenes Erzeugnis:

  FORMTEXT  .........................
(vom Bieter einzutragen)
Menge: 140,000 m2

**02.02.0009 Mineralische Armierungsmasse**
Liefern und Auftragen der Armierungsschicht
- Rissedehnung >2%
- Schlagfestigkeit >15 J.
  Ballwurfsicher nach DIN 18032 - 3
- Hagelwiderstand HW 5 geprüft
nach Schweizer Hagelschutzregister

mineralische Armierungsmasse auf Wärmedämmplatten
volldeckend auftragen. Armierungsgewebe eindrücken und
planspachteln.
Gewebestöße 10 cm überlappen.

Im Sockelbereich:
Armierungsmasse vollflächig bis ca.30 cm unter die
spätere Geländeoberkante auftragen. Armierungsgewebe
eindrücken und planspachteln.

Erzeugnis: StoArmat Classic S1, oder gleichwertig
Sto-Glasfasergewebe, oder gleichwertig

Farbton: nach Wahl des ANs/  StoColor System

Fläche inkl. Sockelbereich und Leibungen

Angebotenes Erzeugnis:

  FORMTEXT  .............................

 (vom Bieter einzutragen)
Menge: 175,000 m2

**02.02.0010 Diagonalarmierung an Ecken von Öffnungen, mineral**
Diagonalarmierung an Ecken von Öffnungen, mineral.
Armierungsmasse - Pfeil

Liefern und an Ecken von Gebäudeöffnungen eine
Diagonalarmierung - Armierungspfeil 40 x 33 cm aus
Glasfasergewebe - als zusätzliche Verstärkung unter der
normalen Armierung anbringen.Armierungsmasse wie vor.

120 Stk. Gebäudeöffnungen, Fenster sowie Türen.

Erzeugnis: Sto-Armierungspfeil, oder gleichwertig

Angebotenes Erzeugnis:

  FORMTEXT
..............................................
  (vom Bieter einzutragen)
Menge: 120,000 St

**02.02.0011 Zulage Egalisationsspachtelung**
Liefern und Auftragen der zweiten Lage Armierungsmasse
(wie vor, jedoch ohne Gewebe) auf Armierungsschicht als
Egalisationsspachtelung.

Fläche inkl. Sockelbereich

Erzeugnis: StoArmat Classic S1, oder gleichwertig

Angebotenes Erzeugnis:

  FORMTEXT  .......................

  (vom Bieter einzutragen)
Menge: 175,000 m2

**02.02.0012 Zulage vollflächige Verklebung der WDVS**
Positionen alle wie vor, jedoch vollflächige Verklebung
beim Kleberauftrag auf die Wand, als Zulage nach
Absprache mit der Bauleitung und EnEV Anforderungen.
Für die Verbesserung des Wärmeschutzes der
Gebäudehülle.

Fläche inkl. Sockelbereich.
Menge: 175,000 m2

**02.02.0013 Fugendichtbänder**
Fugendichtbänder als Anschluss an Fensterbänke sowie
Anschluss Trauf- und Giebel-OK an Dachrandprofile.

Schlagregendichtes Abdichten der Anschlussfugen mit
schnell expandierendem Fugendichtband aus seitenflächig
imprägniertem Weichschaumstoff, schlagregendicht nach
DIN 18542 BG1.
Fugendichtband liefern und an der Fugenflanke laut
Herstellervorschriften montieren.
Dämmplatten press gegenstoßen. Armierungsschicht bis
zum Fugenrand führen.
Fugendichtband mit Schlussbeschichtung überdecken.
Kellenschnitt herstellen.
Fugenbreite: ca. 3 mm
Fugendichtband Typ: 15/2-6: 2 mm, nach Ausdehnung max.6
mm

Fugendichtband: DF-2

Angebotenes Erzeugnis:

  FORMTEXT  ..................................
 (vom Bieter einzutragen)
Menge: 75,000 lfm

**02.02.0014 Anputzleiste Tür-/Fensteröffnungen**
Anputzleiste als Anschluss bei Fenster-, Tür- und
sonstigen Bauteilen
liefern und anbringen
Ausbilden einer wind- und schlagregendichten,
bewegungsfähige Systemanschlussfuge
mit Anputzleiste, bestehend aus:

- Kunststoffleiste, selbstklebend
- integriertem, komprimiertem Fugendichtband
- Glasfasergewebestreifen (entsprechend der
bauaufsichtl. System-Zulassung)
- Schutzlasche
- Putzanschlag

Angebotenes Erzeugnis:

  FORMTEXT  ..............................
 (vom Bieter einzutragen)
Menge: 170,000 lfm

**02.02.0015 Kantenschutz mit Gewebewinkel**
Liefern und Herstellen des Kantenschutzes mit Eckwinkel
aus Kunststoffeckschutzschiene mit Glasfasergewebe.Vor
der vollflächigen Armierung, Armierungsmörtel auftragen
und Gewebewinkel einbetten.

Flächenarmierungsgewebe bis zur Eckkante führen
(für eine Überlappung von mind. 10 cm).

Einbauort:
Außenecken Fassade, Stütze

Erzeugnis: Sto-Gewebewinkel Standard, oder
gleichwertig.

Angebotenes Erzeugnis:

  FORMTEXT  .........................................

 (vom Bieter einzutragen)
Menge: 170,000 m

**02.02.0016 Tropfkantenprofil liefern und anbringen**
Tropfkantenprofil liefern und anbringen
Ausbilden einer Tropfkante mit
Tropfkantenprofil, bestehend aus
Kunststoffwinkel und Glasfasergewebe.

Einbauort:
Putzabschluss UK an vorhandene Holzkonstruktion DG
Balkonunterseiten

Erzeugnis: Sto-Tropfkantenprofil

Angebotenes Erzeugnis:

  FORMTEXT  ....................................

vom Bieter einzutragen
Menge: 40,000 lfm

**02.02.0017 Silikonharz-Oberputz, Feinputz 2 mm**
Liefern, Aufziehen und Strukturieren von
dispersionsgebundenen
Feinputz mit Silikonharzbindemittel als Oberputz für
außen auf die vorbereitete Grundschicht.

Brandverhalten: A2-s1, d0 (nichtbrennbar) nach DIN EN
13501
Farbton: weiß (Standardfarbton gemäß Technischer
Information)
Putzstruktur: Feinputz-Struktur
Schichtdicke: 1-2 mm
Korngröße: 2,0 mm
Verbrauch: 1,8 kg/m²

In dem Preis zu berücksichtigen sind:
Abkleben und Abdecken angrenzender Bauteile und
Bereiche
Schutz der Arbeiten vor Witterungseinflüssen bis zur
vollständigen Trocknung

Fassadenfläche inkl. Stützen und Sockelbereich

Erzeugnis: Capatect AmphiSilan Fassadenputz FEIN

Angebotenes Erzeugnis:

  FORMTEXT  ................................

  (vom Bieter einzutragen)
Menge: 175,000 m2

**02.02.0018 Sockelausbildung m. Perimeterdämmplatten**
Sockelausbildung m. Perimeterdämmplatten
EPS-Perimeter-Dämmplatten mineralisch kleben
Auf geeigneten Untergründen Perimeter
Dämmplatten WLG 035 liefern, nach
Herstellervorschrift  mit
Zement-Klebemörtel, MG PIII nach DIN 18550,
verkleben. (DIN 18195 beachten).

Dämmstoffdicke: 180 mm
Sockeldämmhöhe: bis 300 mm
Perimeterdämmung Sockel 11,00
Menge: 11,000 m2

**02.02.0019 Zwischenbeschichtung - pigmentiert Sockel**
Zwischenbeschichtung: gefüllt/pigmentiert

Liefern und auftragen eines gefüllten, pigmentierten
Voranstriches auf Basis von Polymerdispersion, für
nachfolgende organische Putze und Beschichtungen.

In dem Preis zu berücksichtigen sind:
Abkleben und Abdecken angrenzender Bauteile und
Bereiche
Schutz der Arbeiten vor Witterungseinflüssen bis zur
vollständigen Trocknung

Fläche inkl. Sockelbereich

Erzeugnis: Sto-Putzgrund

Angebotenes Erzeugnis:

  FORMTEXT  ..................................

(vom Bieter einzutragen)
Menge: 11,000 m2

**02.02.0020 Zwischen- und Schlussbeschichtung**
Zwischen- und Schlussbeschichtung
hydrophob, mit erhöhter Filmkonservierung.
Liefern und Auftragen einer echten Siliconharz-
Fassadenfarbe mit
erhöhter Filmkonservierung für eine verzögernde und
vorbeugende Wirkung
gegen Algen- und/oder Pilzbefall
der Beschichtung (gem. BPD-PT 7) als Zwischen- und
Schlussbeschichtung.
Bauphysikalische Werte:
sd-Wert: 0,01 m
Klasse V1 hoch, nach EN 1062-1
Klasse C0 durchlässig, nach EN 1062-1
w24-Wert: 0,1 kg /(m²x h0,5)
Klasse W3 niedrig, nach EN 1062-1

In dem Preis zu berücksichtigen sind:
Abkleben und Abdecken angrenzender Bauteile und
Bereiche
Schutz der Arbeiten vor Witterungseinflüssen bis zur
vollständigen Trocknung

Farbton: Hell Nach Wahl des AG

Fläche inkl. Sockelbereich

Angebotenes Erzeugnis:

  FORMTEXT  ...................................

vom Bieter einzutragen
Menge: 11,000 m2

**02.02.0021 Sockelflächen filzen mit Sockelfeinputz**
Zulage Sockelflächen filzen mit Sockelfeinputz
Zement-Sockelfilzputz aus Zementputz in GP, CS
IV
nach DIN EN 998-1, 2 - 3 mm dick auftragen und
filzen.
Qualitätsstufe: Q 2 - gefilzt.
Menge: 11,000 m2

**02.02.0022 Leibungen und Sturze von Öffnungen**
Liefern und Herstellen der Armierungsschicht,
Putzbeschichtung und Farbbeschichtung in Leibungen und
Sturze von Öffnungen, Aussesparungen und Nischen
liefern und herstellen.

Armierungsmasse,Gewebe, Schlussbeschichtungen siehe
Vorpositionen.

Leibungstiefe: bis ca.18 cm
Menge: 240,000 m

**02.02.0023 Gerüstankerverschluss mit Oberputz**
Gerüstankerlöchern mit Oberputz in Fassadendämmsystemen
verschließen

Angebotenes Erzeugnis:

  FORMTEXT  .................................

(vom Bieter einzutragen)
Menge: 15,000 St

### Titel 03 WDVS_Mitteltrakt Rundbau

#### Bereich 03.01 Untergrundprüfung + Vorarbeiten

**03.01.0001 Untergrund prüfen**
Prüfen des vorhandenen Untergrundes der
Fassadenflächen, Decken und Wände, innen und außen auf
Tragfähigkeit, Ebenheit, Trockenheit sowie Staub- und
Fettfreiheit.

Kontrolle der Haftzugfestigkeit gemäß den Anforderungen
für Wärmedämmverbundsysteme (mind. 0,08 N/mm²).

Prüfung vorhandener Beschichtungen auf Verträglichkeit
mit dem vorgesehenen WDVS-Kleber.

Der Klebemörtel darf zum Ausgleich von Unebenheiten bis
max. 10 mm/m bei nur geklebten und bis max. 20 mm bei
geklebten und zusätzlich gedübelten Wärmedämm-
Verbundsystemen eingesetzt werden.

Hinweis:
Der Untergrund ist auf Verwendbarkeit sowie nach den
Kriterien der allgemein bauaufsichtlichen Zulassungen
zu prüfen. Darüber hinaus ist die DIN 18345 zu
berücksichtigen

ca. 300 m² Außenwände inkl.Sockel und Stützen

Einbauort:
Fassadenflächen des Rundbaus vom Sockelbereich im
Erdgeschoss (ca. 30 cm über Geländeoberkante) bis zur
Attika des Erdgeschosses.
Menge: 300,000 m2

**03.01.0002 Verunreinigungen entfernen**
Trockenes Entfernen von sichtbaren Verunreinigungen auf
dem Untergrund, wie Anstrichreste, Mörtelreste,
Mörtelgrate, Öl, Ausblühungen, Staub, Schmutz etc.
Menge: 300,000 m2

**03.01.0003 Reinigung mit Hochdruck**
Reinigen des Untergrundes mit einem Hochdruckreiniger
zur Entfernung von Staub, Schmutz und losen
Bestandteilen.
Schmutzwasser fachgerecht auffangen und gemäß den
geltenden Vorschriften entsorgen.
Menge: 300,000 m2

**03.01.0004 Ausgleich von Fehlstellen und Unebenheiten Bestandsputz**
Lose, hohl klingende oder nicht tragfähige Putzbereiche
im Fassadenbereich fachgerecht entfernen.

Die Kanten der ausgebrochenen Stellen bei Bedarf leicht
abschrägen, um eine ausreichende Haftung des
nachfolgenden Materials sicherzustellen.

Freigelegte und gereinigte Untergrundflächen mit einer
geeigneten Haftgrundierung behandeln.

Die Grundierung sollte speziell für die Verwendung
unter dem WDVS geeignet sein.

Fehlstellen und Unebenheiten anschließend mit einem
geeigneten Ausgleichsputz bzw. Reparaturmörtel,
kompatibel mit dem vorgesehenen WDVS-System,
fachgerecht schließen und egalisieren.

Abrechnung: m² der bearbeiteten Fläche
Menge: 25,000 m2

**03.01.0005 Demontage und Entsorgung Alu-Fensterbänke**
Demontage vorhandener Aluminium-Fensterbänke
einschließlich Befestigungsmaterial.

Fachgerechte Entsorgung der ausgebauten Bauteile.

Rundbau EG Fenster x 9 Stk.
Abmessung: 1,30 m
Menge: 9,000 St

**03.01.0006 Schutz der Türen und Verglasungen**
Liefern und Anbringen von Schutzabdeckungen aus
Kunststoff-Folie (ca. 0,2 mm) zum Schutz von Türen,
Fenstern und Verglasungen während der WDVS-Arbeiten.
Einschließlich späterer Entfernung und Entsorgung.

Abrechnung: m²
Menge: 100,000 m2

#### Bereich 03.02 WDVS / Feinputz / Anstrich / Laibungen

*Hinweis*
Wärmedämm-Verbundsystem liefern und fachgerecht
anbringen.

Die Ausführung erfolgt als Wärmedämmverbundsystem
(WDVS) gemäß den anerkannten Regeln der Technik sowie
nach den Vorgaben der Vergabe- und Vertragsordnung für
Bauleistungen und den jeweiligen Herstellerrichtlinien
des Systems.

Bauaufsichtliche Zulassung Z-33.43-61 für geklebte und
gedübelte Systeme (sowie Z-33.40-92).

Nichtbrennbar A2-s1, d0 nach DIN EN 13501

Es sind ausschließlich Systemkomponenten entsprechend
der bauaufsichtlichen Zulassung erlaubt.

**03.02.0001 Steinwolle-Dämmplatten WLG 035, d = 220 mm, für WDVS**
*** Bezugsbeschreibung
Steinwolleplatte beidseitig vorbeschichtet, mit
Klebemörtel liefern und verkleben.

Wärmedämmplatten aus Steinwolle nach EN 13162,
Anwendungstyp WAP-zg nach DIN 4108-10, beiseitig
vorbeschichtet für rationelle Verarbeitung.

Technische Eigenschaften:
Faserrichtung parallel zur Plattenoberfläche
Abreißfestigkeit: = 3,5 kN/m²
Bemessungswert der Wärmeleitfähigkeit: 0,035 W/(m·K)
Baustoffklasse A1 - nicht brennbar nach DIN 4102
Euroklasse A1 nach DIN EN 13501-1
Die Dämmplatten sind gemäß den Richtlinien des
Fachverbandes Wärmedämm-Verbundsysteme sowie der Sto AG
entsprechend
mit einem mineralischen Klebemörtel auf Kalk-
Zementbasis, vergütet kleben.

Hinweis: Mindestverklebefläche = 50 % bei
Dämmstoffdicken > 200 mm
Zusätzliche mechanische Befestigung (Verdübelung)
erfolgt gemäß separater Position.

Dämmstoffdicke: 220 mm
Untergrund: Mauerwerkswände (MW)

Erzeugnis:
Klebemörtel: StoLevell Uni oder gleichwertig
Dämmplatte: Sto-Steinwolleplatte Xtra 2/B (120 × 40 cm)
oder gleichwertig

gem. EnEV und Werkplanung

Einbauort:
Fassadenflächen des Rundbaus vom Sockelbereich im
Erdgeschoss (ca. 30 cm über Geländeoberkante) bis zur
Attika des Erdgeschosses.

Angebotenes Erzeugnis:

  FORMTEXT  .......................................
(vom Bieter einzutragen)
Menge: 300,000 m2

**03.02.0002 Steinwolle-Dämmplatten WLG 035, d = 40 mm, für WDVS**
*** wie Position 03.02.0001
Dämmstoffdicke: 40 mm

Erzeugnis:
Klebemörtel: StoLevell Uni oder gleichwertig
Dämmplatte: Sto-Steinwolleplatte Xtra 2/B (120 × 40 cm)
oder gleichwertig

Einbauort:
seitliche Stützenflächen rechts, links und oberhalb der
Fenster im Rundbau EG Nordfassade

Angebotenes Erzeugnis:

  FORMTEXT  .......................................
(vom Bieter einzutragen)
Menge: 10,000 m2

**03.02.0003 Zulage Dämmung für Untergrundausgleich**
Zulage zur WDVS-Dämmung für den Ausgleich von
Unebenheiten im Untergrund durch Verwendung
unterschiedlicher Dämmstoffstärken.

Der Mehraufwand entsteht durch die vorhandene
Bestandssituation sowie Unebenheiten im Untergrund.
Die Dämmplatten sind entsprechend zuzuschneiden und so
anzupassen, dass eine planebene Fassadenoberfläche für
den nachfolgenden WDVS-Aufbau hergestellt wird.
Menge: 15,000 m2

**03.02.0004 Mehr-/Minderstärken 10mm ,Steinwollplatten**
Mehr-/Minderstärken für v. g. Mineralwolldämmungen Pos.
02.02.1 in horizontaler oder vertikaler Lage.

Abrechnung je 10 mm Höhe.
Menge: 15,000

**03.02.0005 Leibungen Systemaufbau gem.Vorpositionen**
Liefern und montieren einer Leibungsdämmung
entsprechend dem Systemaufbau der Vorpositionen (220 mm
WDVS oder Zusatzdämmung).
Anpassung an die Fensterlaibungen, fachgerechter
Zuschnitt und Einbau.
Armierungsschicht mit Glasfasergewebe an
Leibungsflächen aufbringen.
Oberputz systemgerecht auftragen, Anschlüsse an
Wandflächen sauber ausführen.
Ausführung als besondere Leistung gemäß VOB/C.
Abrechnung: nach m² Leibungsfläche

Ausführung:
Gemäß Herstellerrichtlinien des WDVS-Systems und
anerkannten Regeln der Technik.

Alle Arbeiten VOB-konform ausführen.

Einbauort:
Außenbereich der Fensterleibungen
Leibungstiefe: bis zum 50 mm

Dämmstoffdicke: 40 mm

Erzeugnis:
Klebemörtel: StoLevell Uni oder gleichwertig
Dämmplatte: Sto-Steinwolleplatte Xtra 2/B oder
gleichwertig

Einbauort:
Fenster Rundbau EG Nordfassade

Angebotenes Erzeugnis:

  FORMTEXT  .......................................
(vom Bieter einzutragen)
Menge: 65,000 m

**03.02.0006 Putzträgerplatte im Bereich Raffstorekästen**
Putzträgerplatte im Bereich Raffstorekästen liefern und
montieren als Zulage zur Ausführung der Dämmplatten im
Wärmedämmverbundsystem (WDVS).

Liefern und montieren einer WDVS-geeigneten
Putzträgerplatte im Bereich der vorhandenen Jalousien-,
Rollladen- bzw. Raffstorekästen zur Ausbildung der
Raffstore-Pakethöhe.

Leistungsumfang:

Zuschneiden und passgenaues Anbringen der
Putzträgerplatte

planebene und press gestoßene Montage im Klebeverfahren
gemäß Herstellervorschriften des WDVS-Systems

Ausbildung einer ebenen Fläche zur Aufnahme der
nachfolgenden Armierungs- und Putzschichten

Herstellung der seitlichen Schließungen rechts und
links

Anschluss an angrenzende Dämmplatten des WDVS

Abmessungen:

Raffstore-Pakethöhe: 300 mm

Seitliche Schließungen: rechts, links und oberhalb je
300 mm insgesamt Plattenhöhe 600 mm

Einbauort:
Fensteröffnungen des Rundbaus im Bereich der
Raffstorekästen.

Abrechnung lfm:
9 Fenster Bestand 1,30 m
4 Fenster 3,20 m
Menge: 30,000 m

**03.02.0007 Dübelbefestigung der Steinwollplatte**
Befestigung der Steinwollplatte mit
Hochkorrosionsgeschützten Tellerdübeln,
Tellerdurchmesser 60 mm.
Zur Wärmebrückenminimierung wird ein
Dämmstoffstift in den Dübelschaft eingesteckt.
Einschraubtiefe sowie Randabstände
gemäß DIN 1052 bzw.Verarbeitungsrichtlinie
des Herstellers.
Einschraubtiefe in den massivenHolzuntergrund: mind. 25
mm.
Dübeltyp, -länge gemäß Dämmstoffdicke.

Dübellänge gemäß Wandbaustoff, Untergrund
und Dämmstoffdicke. Anzahl der Dübel/m²
nach der Dübel-/ Systemlastklasse, gemäß dem Vorschlag
des Fachverbandes WDVS. Verdübelungsbild entsprechend
den Verarbeitungsrichtlinien.

Verankerungstiefe mind. 25 mm
Dübellänge: ca. 250 mm
Verbrauch: 8 Dübel/m²
(WZ 1 und 2 Binnenland)

Nachweis Verdübelung nach DIN 1055-4
Ermittlung der statisch erforderlichen
Dübelmenge in Abhängigkeit des
Untergrundes und des aufzubringenden
Wärmedämm-Verbundsystemes
gemäß DIN EN 1991-1

Erzeugnis: Sto-Schraubdübel H60

Angebotenes Erzeugnis:

  FORMTEXT  .........................
(vom Bieter einzutragen)
Menge: 300,000 m2

**03.02.0008 Mineralische Armierungsmasse**
Liefern und Auftragen der Armierungsschicht
- Rissedehnung >2%
- Schlagfestigkeit >15 J.
  Ballwurfsicher nach DIN 18032 - 3
- Hagelwiderstand HW 5 geprüft
nach Schweizer Hagelschutzregister

Organische, zementfreie, gebrauchsfertige
Armierungsmasse auf Wärmedämmplatten volldeckend
auftragen. Armierungsgewebe eindrücken und
planspachteln.
Gewebestöße 10 cm überlappen.

Im Sockelbereich:
Armierungsmasse vollflächig bis ca.30 cm unter die
spätere Geländeoberkante auftragen. Armierungsgewebe
eindrücken und planspachteln.

Erzeugnis: StoArmat Classic S1, oder gleichwertig
Sto-Glasfasergewebe, oder gleichwertig

Farbton: nach Wahl des ANs/  StoColor System

Fläche inkl. Sockelbereich

Angebotenes Erzeugnis:

  FORMTEXT  .............................

 (vom Bieter einzutragen)
Menge: 310,000 m2

**03.02.0009 Diagonalarmierung an Ecken von Öffnungen, mineral**
Diagonalarmierung an Ecken von Öffnungen, mineral.
Armierungsmasse - Pfeil

Liefern und an Ecken von Gebäudeöffnungen eine
Diagonalarmierung - Armierungspfeil 40 x 33 cm aus
Glasfasergewebe - als zusätzliche Verstärkung unter der
normalen Armierung anbringen.Armierungsmasse wie vor.

52 Stk. Gebäudeöffnungen, Fenster sowie Türen.

Erzeugnis: Sto-Armierungspfeil, oder gleichwertig

Angebotenes Erzeugnis:

  FORMTEXT
..............................................
  (vom Bieter einzutragen)
Menge: 52,000 St

**03.02.0010 Zulage Egalisationsspachtelung**
Liefern und Auftragen der zweiten Lage Armierungsmasse
(wie vor, jedoch ohne Gewebe) auf Armierungsschicht als
Egalisationsspachtelung.

Fläche inkl. Sockelbereich

Erzeugnis: StoArmat Classic S1, oder gleichwertig

Angebotenes Erzeugnis:

  FORMTEXT  .......................

  (vom Bieter einzutragen)
Menge: 310,000 m2

**03.02.0011 Zulage vollflächige Verklebung der WDVS**
Positionen alle wie vor, jedoch vollflächige Verklebung
beim Kleberauftrag auf die Wand, als Zulage nach
Absprache mit der Bauleitung und EnEV Anforderungen.
Für die Verbesserung des Wärmeschutzes der
Gebäudehülle.

Fläche inkl. Sockelbereich.
Menge: 310,000 m2

**03.02.0012 Fugendichtbänder**
Fugendichtbänder als Anschluss an Fensterbänke sowie
Anschluss Trauf- und Giebel-OK an Dachrandprofile.

Schlagregendichtes Abdichten der Anschlussfugen mit
schnell expandierendem Fugendichtband aus seitenflächig
imprägniertem Weichschaumstoff, schlagregendicht nach
DIN 18542 BG1.
Fugendichtband liefern und an der Fugenflanke laut
Herstellervorschriften montieren.
Dämmplatten press gegenstoßen. Armierungsschicht bis
zum Fugenrand führen.
Fugendichtband mit Schlussbeschichtung überdecken.
Kellenschnitt herstellen.
Fugenbreite: ca. 3 mm
Fugendichtband Typ: 15/2-6: 2 mm, nach Ausdehnung max.6
mm

Fugendichtband: DF-2

Angebotenes Erzeugnis:

  FORMTEXT  ..................................
 (vom Bieter einzutragen)
Menge: 100,000 lfm

**03.02.0013 Anputzleiste Tür-/Fensteröffnungen**
Anputzleiste als Anschluss bei Fenster-, Tür- und
sonstigen Bauteilen
liefern und anbringen
Ausbilden einer wind- und schlagregendichten,
bewegungsfähige Systemanschlussfuge
mit Anputzleiste, bestehend aus:

- Kunststoffleiste, selbstklebend
- integriertem, komprimiertem Fugendichtband
- Glasfasergewebestreifen (entsprechend der
bauaufsichtl. System-Zulassung)
- Schutzlasche
- Putzanschlag

Angebotenes Erzeugnis:

  FORMTEXT  ..............................
 (vom Bieter einzutragen)
Menge: 90,000 m

**03.02.0014 Kantenschutz mit Gewebewinkel**
Liefern und Herstellen des Kantenschutzes mit Eckwinkel
aus Kunststoffeckschutzschiene mit Glasfasergewebe.Vor
der vollflächigen Armierung, Armierungsmörtel auftragen
und Gewebewinkel einbetten.

Flächenarmierungsgewebe bis zur Eckkante führen
(für eine Überlappung von mind. 10 cm).

Einbauort:
Außenecken Fassade, Stütze

Erzeugnis: Sto-Gewebewinkel Standard, oder
gleichwertig.

Angebotenes Erzeugnis:

  FORMTEXT  .........................................

 (vom Bieter einzutragen)
Menge: 150,000 m

**03.02.0015 Tropfkantenprofil liefern und anbringen**
Tropfkantenprofil liefern und anbringen
Ausbilden einer Tropfkante mit
Tropfkantenprofil, bestehend aus
Kunststoffwinkel und Glasfasergewebe.

Einbauort:
Putzabschluss UK an vorhandene Holzkonstruktion DG
Balkonunterseiten

Erzeugnis: Sto-Tropfkantenprofil

Angebotenes Erzeugnis:

  FORMTEXT  ....................................

vom Bieter einzutragen
Menge: 15,000 m

**03.02.0016 Silikonharz-Oberputz, Feinputz 2 mm**
Liefern, Aufziehen und Strukturieren von
dispersionsgebundenen
Feinputz mit Silikonharzbindemittel als Oberputz für
außen auf die vorbereitete Grundschicht.

Brandverhalten: A2-s1, d0 (nichtbrennbar) nach DIN EN
13501
Farbton:
Putzstruktur: Farbton wird vom BH noch festgelegt,
weiß oder farbig bis Hellbezugswert bis größergleich 15
ohne zusätzliche Schlussbeschichtung
Feinputz-Struktur
Schichtdicke: 1-2 mm
Optik : Kratzputz
Korngröße: 2,0 mm
Verbrauch: 1,8 kg/m²

In dem Preis zu berücksichtigen sind:
Abkleben und Abdecken angrenzender Bauteile und
Bereiche
Schutz der Arbeiten vor Witterungseinflüssen bis zur
vollständigen Trocknung

Fassadenflächen inkl. Stützen und Sockelbereich

Erzeugnis: Capatect AmphiSilan Fassadenputz FEIN

Angebotenes Erzeugnis:

  FORMTEXT  ................................

  (vom Bieter einzutragen)
Menge: 310,000 m2

**03.02.0017 Sockelausbildung m. Perimeterdämmplatten**
Sockelausbildung m. Perimeterdämmplatten
EPS-Perimeter-Dämmplatten mineralisch kleben
Auf geeigneten Untergründen Perimeter
Dämmplatten WLG 035 liefern, nach
Herstellervorschrift  mit
Zement-Klebemörtel, MG PIII nach DIN 18550,
verkleben. (DIN 18195 beachten).

Dämmstoffdicke: 180 mm
Sockeldämmhöhe: bis 300 mm
Perimeterdämmung Sockel 25,00
Menge: 25,000 m2

**03.02.0018 Zwischenbeschichtung - pigmentiert Sockel**
Zwischenbeschichtung: gefüllt/pigmentiert

Liefern und auftragen eines gefüllten, pigmentierten
Voranstriches auf Basis von Polymerdispersion, für
nachfolgende organische Putze und Beschichtungen.

In dem Preis zu berücksichtigen sind:
Abkleben und Abdecken angrenzender Bauteile und
Bereiche
Schutz der Arbeiten vor Witterungseinflüssen bis zur
vollständigen Trocknung

Fläche inkl. Sockelbereich

Erzeugnis: Sto-Putzgrund

Angebotenes Erzeugnis:

  FORMTEXT  ..................................

 (vom Bieter einzutragen)
Menge: 25,000 m2

**03.02.0019 Zwischen- und Schlussbeschichtung**
Zwischen- und Schlussbeschichtung
hydrophob, mit erhöhter Filmkonservierung.
Liefern und Auftragen einer echten Siliconharz-
Fassadenfarbe mit
erhöhter Filmkonservierung für eine verzögernde und
vorbeugende Wirkung
gegen Algen- und/oder Pilzbefall
der Beschichtung (gem. BPD-PT 7) als Zwischen- und
Schlussbeschichtung.
Bauphysikalische Werte:
sd-Wert: 0,01 m
Klasse V1 hoch, nach EN 1062-1
Klasse C0 durchlässig, nach EN 1062-1
w24-Wert: 0,1 kg /(m²x h0,5)
Klasse W3 niedrig, nach EN 1062-1

In dem Preis zu berücksichtigen sind:
Abkleben und Abdecken angrenzender Bauteile und
Bereiche
Schutz der Arbeiten vor Witterungseinflüssen bis zur
vollständigen Trocknung

Farbton: Hell Nach Wahl des AG

Fläche inkl. Sockelbereich

Angebotenes Erzeugnis:

  FORMTEXT  ...................................

vom Bieter einzutragen
Menge: 25,000 m2

**03.02.0020 Sockelflächen filzen mit Sockelfeinputz**
Zulage Sockelflächen filzen mit Sockelfeinputz
Zement-Sockelfilzputz aus Zementputz in GP, CS
IV
nach DIN EN 998-1, 2 - 3 mm dick auftragen und
filzen.
Qualitätsstufe: Q 2 - gefilzt.
Menge: 25,000 m2

**03.02.0021 Leibungen und Sturze von Öffnungen**
Liefern und Herstellen der Armierungsschicht,
Putzbeschichtung und Farbbeschichtung in Leibungen und
Sturze von Öffnungen, Aussesparungen und Nischen
liefern und herstellen.

Armierungsmasse,Gewebe, Schlussbeschichtungen siehe
Vorpositionen.

Leibungstiefe: bis ca. 5 cm
Menge: 70,000 m

**03.02.0022 WDVS-Abschlussprofil an Gebäudekante**
Liefern und fachgerechtes Montieren eines WDVS-
Abschlussprofils zur Ausbildung eines sauberen und
dauerhaften Abschlusses der Wärmedämmung an der
vertikalen Gebäudekante.

Profil aus korrosionsbeständigem Material (Kunststoff
oder Aluminium) mit integriertem Glasfasergewebe,
geeignet für Wärmedämmverbundsysteme.

Leistungsumfang:

Zuschneiden und lotgerechtes Montieren des
Abschlussprofils

Einbetten des Gewebestreifens in die Armierungsschicht

Herstellung eines geraden und rissfreien
Putzabschlusses

Anschluss an angrenzende Dämmplatten und
Armierungsschicht gemäß Herstellervorschriften

Ausführung gemäß den Richtlinien des WDVS-
Systemherstellers sowie den anerkannten Regeln der
Technik.

Einbauort:
Gebäudekante des Rundbaus im Bereich des mittleren
Flurs am Dachversprung.

Höhe: 4,40 m

Menge: 4,40 lfm x 4 Stück
Menge: 18,000 m

**03.02.0023 Gerüstankerverschluss mit Oberputz**
Gerüstankerlöchern mit Oberputz in Fassadendämmsystemen
verschließen

Angebotenes Erzeugnis:

  FORMTEXT  .................................

(vom Bieter einzutragen)
Menge: 40,000 St

**03.02.0024 ZB+SB, PU-Alkydharz-Weißlack, seidenmatt, Capalac**
ZB+SB, PU-Alkydharz-Weißlack, seidenmatt, Capalac
SeidenWeiß
Zwischen- und Schlussbeschichtung mit Alkydharzlackfarbe, lösemittelverdünnbar, aromatenfrei,
seidenmatt, pigmentiert, außen und innen einsetzbar.
(entspr. der VOC-Decopaint 2010).
Technische Eigenschaften:
- beständig gegen haushaltsübliche Reinigungsmittel
und kurzzeitig gegen schwache Säuren und Laugen
Farbton: weiß
Produkt: Capalac SeidenWeiß
Verbrauch: 260 ml/m²
Einbauort : Stahlrundstützen+C_Profile als Einfassungen
der Glasbausteinwände in den Außenfluren
Menge: 15,000 m2

### Titel 04 Stundenlohnarbeiten

**04.0001 Bereitstellung qualifizierter Meister/Vorarbeiter**
Bereitstellung eines qualifizierten Meisters oder
Vorarbeiters für die WDVS-Arbeiten an der Südfassade
Mitteltrakt und Rundbaufassade.

Koordination der Baustelle, Einweisung der Monteure,
Kontrolle der fachgerechten Ausführung.

Dokumentation der Arbeiten gemäß VOB, Prüfen der
Untergrundvorbereitung, Armierung, Putz- und
Imprägnierarbeiten.

Ansprechpartner für Bauleitung und Architekt vor Ort.

Menge: nach Aufwand / Anwesenheitstage

Abrechnung: Pauschal oder nach Tagessatz

Ausführung:
Die Person muss über einschlägige Erfahrung im WDVS-
Aufbau verfügen und die anerkannten Regeln der Technik
sowie Herstellerangaben einhalten.
Menge: 10,000 h

**04.0002 Verrechnung.,Facharbeiter (Gr.VII)**
Stundenlohnarbeiten durch Arbeitskräfte auf Anordnung
des AG ausführen.
Verrechnungssatz für die jeweilige Arbeitskraft umfaßt
sämtliche Aufwendungen, insbesondere den tatsächlichen
Lohn einschl. vermögenswirksamer Leistungen mit den
Zuschlägen für Gemeinkosten.
Sozialkassenbeiträge, Winterbauumlage und desgl., sowie
Lohn- und Gehaltsnebenkosten und Zuschläge für
Überstunden sind einzurechnen.
Baufachwerker (Berufsgruppe VII).
Menge: 40,000 h

**04.0003 Verrechnung.,Hilfskraft (Gr.VIII)**
Stundenlohnarbeiten durch Arbeitskräfte auf Anordnung
des AG ausführen.
Verrechnungssatz für die jeweilige Arbeitskraft umfaßt
sämtliche Aufwendungen, insbesondere den tatsächlichen
Lohn einschl. vermögenswirksamer
Leistungen mit den Zuschlägen für Gemeinkosten.
Sozialkassenbeiträge, Winterbauumlage und desgl., sowie
Lohn- und Gehaltsnebenkosten und Zuschläge für
Überstunden sind einzurechnen.
Hilfskraft (Berufsgruppe VIII).
Menge: 40,000 h

USt %: 19,00
